# HAH Sporthalle Zur Ahrensdorfer Heide
Angebotsaufforderung (GAEB DA XML 3.2, DA83)
Projekt: P211206
Währung: EUR
Vergabeart: Offenes Verfahren
Auftraggeber: Stadt Ludwigsfelde, Rathausstraße 3, 14974 Ludwigsfelde; DV-Nummer: 14; Vergabenummer: 14
Erstellt mit: BECHMANN AVA 2022.120/ GXML Toolbox V3.3 R20210630, BECHMANN AVA 2022.120, 17.07.2026

## 14 Innenputz
Datum: 17.07.2026

### LOS 14 INNENPUTZ

*Hinweis: VORBEMERKUNGEN*
Allgemeine Beschreibung des Bauvorhabens:

Adresse:
Zur Ahrensdorfer Heide 11
14974 Ludwigsfelde

Bauherr:
Stadt Ludwigsfelde
Rathausstraße 3
14974 Ludwigsfelde

Die Stadt Ludwigsfelde, vertreten durch der MH Projektentwicklungsgesellschaft mbH, plant den Neubau einer Sporthalle mit Freianlagenflächen an Standort zur Ahrensdorfer Heide in 14974 Ludwigsfelde.
Das Grundstück wird im Norden und Nordwesten von der Straße Zur Ahrensdorfer Heide begrenzt. Das gegenüberliegende Grundstück ist noch unbebaut. Es handelt sich um eine Wohnbaufläche gem. B-Plan.
Im Osten schließen ein Grünstreifen und ein kleinteiliges Einfamilienhauswohngebiet um den Notteweg und die Weserstraße an.
Die südlichste Ecke des Grundstücks ist durch Wald geprägt, der in sich in dieser Richtung auch weiterführend anschließt. Südwestlich des Grundstücks schließen mit der Augustastraße Doppelhaushälften und Reihenhäuser an.
Das Grundstück selbst ist unbebaut und überwiegend von Wiese bewachsen.
Die geplante Grundstückszufahrt erfolgt von der Straße Zur Ahrensdorfer Heide.

Die neue Sporthalle wird straßenbegleitend neben der neuen Schule an der Straße Zur Ahrensdorfer Heide platziert. Dem zentralen Eingangsbereich wird ein Vorplatz vorgelagert.

Die zweigeschossige Sporthalle besteht aus einer Drei-Feld-Sporthalle, Nebenfunktionsflächen und einer Zuschauertribüne mit 114 Zuschauerplätze davon sind 2 Barrierefrei.Sportler und Besucher gelangen über einen gemeinsamen Haupteingang in das Foyer. Sie werden über das
Treppenhaus 1 in das Obergeschoss geleitet. Dort befinden sich die Umkleide- und Waschräume. Die barrierefreie Erschließung erfolgt über den Aufzug.  Im Brandfall können weitere Ausgänge sowie das
Treppenhaus 2 genutzt werden. Das Gebäude ist nicht unterkellert.

Die tragenden Bauteile werden als Stahlbetonkonstruktion erstellt.
Das Sporthallendach besteht aus Holzbindern mit einer wärmegedämmten Stahltrapezblech Dachhaut.
Die Gründung ist eine Stahlbetonbodenplatte mit Frostschürzen aus Betonstreifenfundamenten.

Die Fassadenbekleidung besteht aus einem WDVS mit keramischem Fliesenbelag im Erdgeschoss und Putz im Obergeschoss. Die Fenster bestehen aus Kunststofffenster mit Aluabdeckung außen,
Alu-Pfosten-Riegel-Fassaden und Bauprofilglasflächen.
Die Dachabdichtung wird bituminös hergestellt und das Dach erhält ein Mindestgefälle von 2%.

Gebäudekenndaten
Anzahl der Vollgeschosse  2
Bruttorauminhalt  18.279,20 m3
Bruttogrundfläche  2054,80 m2
Dachform  Flachdach
Höhe Attika über Gelände:  10 m
Maximale Gebäudeabmessung:  50,40 m x 40,77 m

BESONDERE HINWEISE

GELTUNGSBEREICH UND AUSFÜHRUNGSGRUNDLAGE

Für die Ausführung der Arbeiten gelten die
-DIN 18299  - Allgemeinen Regelungen für Bauarbeiten jeder Art
-DIN 18 334  - Zimmer- und Holzbauarbeiten
-DIN EN 350  - Dauerhaftigkeit von Holz und Holzprodukten
-DIN 18 360  - Metallbauarbeiten
- alle einschläglichen DIN-Vorschriften neuester Fassung,
- die Gütebestimmungen für die zur Verwendung gelangenden Materialien,
- die anerkannten Regeln der Technik,
- die Bestimmungen und Forderungen des Gewerbeaufsichtsamtes und der
  Bauaufsichtsbehörde als vereinbarte Vertragsbestandteile.

VORLEISTUNGEN UND BAUFREIHEIT

Das Abstecken der Hauptachsen sowie das Schaffen der notwendigen Höhenbezugspunkte ist Sache des Auftraggebers.

Der Auftragnehmer ist zur Geltendmachung von Bedenken verpflichtet.

Der Auftragnehmer hat dem Auftraggeber auf die für das angebotene Fabrikat erforderlichen bauseitigen Leistungen rechtzeitig hinzuweisen. Falls erforderlich sind Detailzeichnungen zu übergeben.

Werden zur Anfertigung von Konstruktionsunterlagen mehr Bauangaben benötigt als in den Ausschreibungsunterlagen enthalten oder aus diesen
ersichtlich sind, so hat sie der Auftragnehmer rechtzeitig vom Auftraggeber zu fordern.

Gerüste werden ggf. betriebssicher übergeben. Für die Erhaltung und sichere Benutzung sowie die bestimmungsgemäße Verwendung ist der Auftragnehmer verantwortlich.

Vor Ausführung der Arbeiten hat der AN die genannten Höhen und die Maßgenauigkeit des  Rohbaus eigenverantwortlich durch Nivellement festzustellen. Bei Überschreitung der Toleranzgrenzen ist der Auftraggeber zu verständigen.

BAUSTELLENEINRICHTUNG
Der Auftragnehmer ist für die Bereitsstellung aller zur Ausführung der Leistungen notwendigen Baustelleneinrichtungen selbst verantwortlich.
Für den Verschluß von Lager und Arbeitsplätzen sowie evtl. bereitgestellter Räume hat der Auftragnehmer selbst zu sorgen. Die Beleuchtung der Arbeitsplätze ist Bestandteil der Baustelleneinrichtung.
Notwendige Rüstungen bzw. Arbeitsbühnen sind in die Einheitspreise einzurechnen. Das Fassadengerüst wird bauseitig gestellt (werden Gerüste bauseits bereitgestellt, so können sie unter der Voraussetzung der Verkehrssicherheit vom Auftragnehmer auf eigene Gefahr benutzt werden).
Müssen vorhandene Schutzvorrichtungen zur Ausführung der Arbeiten entfernt werden, so sind diese nach Beendigung der Arbeiten vorschriftsgemäß wiederherzustellen.
Die gegenwärtig gültigen Arbeitsschutzvorschriften sind unbedingt einzuhalten.

Das Lagern von Druckgasflaschen in Treppenhäusern, Durchgängen und
Durchfahrten ist untersagt. Ein Feuerlöscher, tragbar, der Klasse C nach DIN EN 2 - oder vergleichbar einsetzbar - muß bei Arbeiten mit brennbaren Gasen vorhanden sein.

Die Standorte für folgende Baumaschinen und Geräte sind mit der Bauleitung des Auftraggebers oder in deren Ermangelung mit diesem selbst abzustimmen:
- Krane und Krananlagen
- Fördereinrichtungen und Aufzüge
Bei Turmdrehkranen ist dazu die maximale Höhe, Ausladung und Abstützlast anzugeben. Das gilt auch, wenn ein noch nicht bestätigter Baustelleneinrichtungsplan vorliegt.

Gefahrbereiche bei Montagearbeiten sind abzusperren und zu kennzeichnen. Entstehen dadurch Behinderungen für andere Unternehmer oder Dritte, sind der Zeitraum der Absperrung sowie alternative Maßnahmen mit der Bauleitung abzustimmen.

KOSTENABGRENZUNG
Bauseitig wird ein ELT-Anschluß vorgesehen und bereitgestellt. Die elektrische Steuereinrichtung einschließlich der Kleinspannungsinstallation ist vom Auftragnehmer zu erbringen und einzukalkulieren.

Soweit in der Ausschreibung und dem Leistungsverzeichnis nichts anderes vorgesehen ist,
gilt in Ergänzung der DIN-Vorschriften:
- Das Rohbau-Aufmaß zur Anfertigung der Auftragnehmer-Konstruktionszeichnungen bzw. Detailzeichnungen ist vom Auftragnehmer durchzuführen und mit den Einheitspreisen
  abgegolten.
- Werden ausdrücklich Verbindungsmittel aus Formblechen in den Ausschreibungsunterlagen ausgeschlossen, ist das im Preisangebot zu berücksichtigen
- Mit den Preisen sind die aus den übergebenen Unterlagen erkennbaren oder gewerksüblichen  Bohrungen, Fräsungen, Abfasungen, Zapfenverbindungen, Versatzausbildungen,  Auflagerausbildungen, Maßnahmen gegen Aufspaltung, Transport- und Montagestäße und
-verbindungen sowie alle Montagehilfsmittel und -geräte abgegolten, soweit sie keine  Besonderen Leistungen gemäß DIN 18299 und DIN 18334 darstellen.
- Das Nachimprägnieren von Schnittstellen sowie das Liefern und Anbringen einer  Kennzeichnung nach DIN 68 800-3 sind im Preis enthalten.

ABFALLBESEITIGUNG

Eigenes Restmaterial, Verschnitt, Bruch, Verpackungsmaterial und dergleichen ist vom Auftragnehmer kostenlos zu beseitigen.

Werden Container bauseits bereitgestellt, erfolgt eine Umlage der Kosten, deren Höhe zuvor mit dem  Auftragnehmer vereinbart wird. Ein Nachweis der effektiven Kosten bleibt den Partnern vorbehalten.

Bei Schleifarbeiten im Trockenverfahren sind Absauggeräte zu verwenden.

Der Nachweis über die ordnungsgemäße Entsorgung kann verlangt werden.

ALLGEMEINE ANGABEN ZUR BAUAUSFÜHRUNG

ALLGEMEINES

Für die Ausführung erforderliche Maße sind zuvor am Bau zu nehmen. Sofern nicht aus Detailzeichnungen ersichtlich, sind Maße für Vorleistungen für andere Gewerke (z. B. Firstausbildung, Auskragungen von Sparren, Aufschieblinge, Wechsel) mit der Bauleitung oder dem nachfolgenden Unternehmer abzusprechen.

Die abgebundenen Dachteile sowie der fertige Dachstuhl sind grundsätzlich vom Statiker abzunehmen. Hierüber ist ein Abnahme-Protokoll zu erstellen und in dreifacher Ausfertigung dem Auftraggeber auszuhändigen.

Abweichend von Nr. 3.1.10 der DIN 18 334 sind tragende Konstruktionen aus Bauschnittholz mindestens nach der Sortierklasse S 10 bzw. MS 10 gemäß DIN 4074-1 auszuführen.

Metallteile sind gegen Korrosion zu schützen, sichtbare Nägel und Schrauben im Außenbereich sind zu verzinken.

Nägel dürfen nicht auf Zug beansprucht werden. Eine statisch beanspruchte Nagelverbindung ist mit mindestens vier Nägeln herzustellen.

Der Auftragnehmer ist verpflichtet, eine genaue, prüffähige Holzliste als Abrechnungsgrundlage für den  Auftraggeber zu erstellen.

Während der Montage ist die Konstruktion im Außenbereich gegen Witterungseinflüsse, insbesondere gegen Sturm, im erforderlichen Maß zu schützen. Das gilt vor allem bei Arbeitsunterbrechungen.

Holzteile, die auf Bauteilen aus Beton, Naturstein  oder Mauerwerk aufliegen, sind ohne zusätzliche Vergütung mit einer Lage unbesandeter Bitumenpappe oder gleichwertigem Material von diesem zu trennen.

Bei sichtbar bleibenden Hölzern im Außenbereich sind die Kanten leicht zu brechen, die Oberfläche ist gehobelt zu liefern.
Verbindungen bei sichtbar bleibenden Hölzern sind generell verdeckt auszuführen.

Vor der Durchführung von Stemm-, Bohr- und Einsetzarbeiten an Estrichen, geputzten Wänden und Decken sind Leitungen mit einem Suchgerät zu orten.

Werden für nicht genormte Erzeugnisse Gebrauchstauglichkeitsnachweise verlangt, z. B. Prüfzeugnisse, und kann für eingebaute Erzeugnisse ein solcher Nachweis nicht erbracht werden, gilt das als Fehler der Werkleistung. Referenzen können in diesem Fall den Nachweis nicht ersetzen.

Es ist herzfreies Holz einzusetzen.

HOLZSCHUTZ

Die vom Hersteller angegebenen Anwendungsbeschränkungen bei Holzschutzmitteln sind zu beachten. Sie sind dem Auftraggeber auf Verlangen nachzuweisen. Besonders ist der Auftraggeber auf vorübergehende Beschränkungen bei Nachfolgearbeiten oder in der Nutzung der Bauleistung hinzuweisen, sofern Gesundheitsgefährdungen durch Holzschutzmittel nicht auszuschließen sind.

Tragende Bauteile sind nach den Vorschriften der Länderbauordnungen bzw. unter Beachtung der  vorgegebenen oder nach Art des Bauteils zu erwartenden Gefährdungsklassen vorbeugend mit Holzschutzmitteln zu behandeln.

Wird in den Planungs- oder Ausschreibungsunterlagen keine Angabe zum Holzschutz gemacht, so sind die in der Reihe DIN 68800 definierten Gefährdungsklassen und der daraus resultierende Holzschutz maßgebend. Die inhaltlich vergleichbaren DIN EN-Vorschriften sind - sofern nicht bauaufsichtlich verlangt - nur bei ausdrücklicher Bezugsnahme anzuwenden.

Soweit nicht vom Auftraggeber im Rahmen der Ausschreibung festgelegt, ist das Einbringverfahren der Holzschutzmittel vom Bieter bei Angebotsabgabe anzugeben. Das gilt auch für eine - nur alternativ anzubietende - mechanische Vorbehandlung des Holzes. Dem Auftraggeber ist mitzuteilen, welche Einschränkungen bei zu erwartender malermäßiger Behandlung der Bauteile zu beachten sind. Sofern Holzschutzmittel auf Wasserbasis erhältlich sind, sind diese - bei vergleichbar fixierenden Eigenschaften - anzubieten.

Holzschutzmittel für tragende Bauteile müssen das Prüf- und Überwachungszeichen des DIBt besitzen, die RAL-Kennzeichnung genügt bei vorbeugendem Einsatz nicht.

Holzschutzmittel im Außenbereich dürfen keine auswaschbaren Farbzusätze enthalten. Werden auswaschbare Holzschutzmittel im Innenbereich eingesetzt, sind behandelnde Teile beim Transport oder bei der Lagerung vor Nässe zu schützen. Wird eine bestimmte und realisierbare Eindringtiefeklasse gefordert, so gelten die dazu erforderlichen Vorbehandlungen als Nebenleistungen.

Holzschutzmittel im Innenbereich müssen das Zertifikat "zugelassen für Wohnräume umgebende Konstruktionen" aufweisen.

Als Gefahrstoffe nach der GefStoffV oder den TRGS einzuordnende Anstrichstoffe und Lösungsmittel dürfen grundsätzlich nur in Originalgebinden auf der Baustelle verarbeitet werden. Ist eine Umfüllung nicht zu vermeiden, müssen die Behälter wie das Originalgebinde gekennzeichnet sein. Über den Verbleib von Reststoffen kann die Bauleitung einen Nachweis verlangen.

DÄMMSTOFFE

Beim Umgang mit Mineralfaserdämmstoffen (Einbau und Ausbau) ist für gute Durchlüftung der Räume zu sorgen. Eventuelle Staubablagerungen sind zu entfernen (Kehren ist untersagt). Beim Trennen ist keine Säge zu verwenden.

Bei allen eingebrachten Dämmungen ist darauf zu achten, daß sie konvektionsdicht sind. Alle Fugen, Fußpunkte, Knickpunkte und dergleichen sind mit mindestens 5 cm breiten, selbstklebenden und dampfdichten Fugenbändern abzukleben, wenn nicht durch die Art oder Form der Dämmstoffe ein Luftdurchsatz verhindert wird. Bei der Wahl der Fugenbänder darf die geforderte Feuerwiderstandsklasse nicht verringert werden.

Werden zwischen Sparren Mineralfaserplatten eingebaut, so müssen sie dem Typ W entsprechen, damit keine Aufwölbung eintritt.

Durch den Einbau von Dämmkeilen darf die vorgesehene Schichtdicke nicht gemindert werden. Der erhöhte Verschnitt ist im Preis enthalten.

#### Bauteil 14.1 BAUSTELLENEINRICHTUNG

*Hinweis: TECHNISCHE HINWEISE*
Gegenstand dieses Untertitels ist die Baustelleneinrichtung für "Putz- und Stuckarbeiten" zur
"Errichtung der HAH Sporthalle",
Zur Ahrensdorfer Heide, 14974 Ludwigsfelde

Die Art der Baustelleneinrichtung bleibt dem
Auftragnehmer (AN) überlassen, ist jedoch im Vorfeld
mit dem AG abzustimmen.
Die Leistungen umfassen das Anliefern und Aufstellen,
das Vorhalten während der gesamten Bauzeit des AN
einschl. evtl. erforderlicher Umsetzvorgänge und das
rückstandslose Beseitigen einschl. aller erforderlichen
Nebenarbeiten.
Sind diese Leistungen nicht gesondert in einzelnen Pos.
nachfolgend aufgeführt, so hat der AN alle zur
Erbringung seiner Leistungen notwendigen
Nebenleistungen einzukalkulieren.
Eine gesonderte Vergütung hierfür erfolgt nicht.

Die Bekanntgabe der erforderlichen elektrischen
Leistung für Baugeräte bzw. sonstige elektrisch
betriebene Großgeräte ist der Bauleitung zur Auslegung
der Baustellenverteiler spätestens 1 Woche nach
Auftragserteilung schriftlich anzugeben.

Alle aus den geltenden Regelwerken, Normen,
Richtlinien, Vorschriften, technischen Vorbemerkungen
resultierenden Kosten sind in den Angebotspreis
einzukalkulieren.

Ein Lager- bzw. Vormontageplatz für die Bauarbeiten
wird im unmittelbaren Umfeld der Baustelle vom AG zur
Verfügung gestellt.
Bei Einsatz von Kettenfahrzeugen oder sonstiger
schwerer Technik sind generell die Straßenbeläge aus
Asphalt nach Wahl des AN zu schützen.
Die Kosten dafür hat der AN in die BE einzurechnen.

Der AG stellt zur besseren Koordination einen browserbasierten Projektraum ("Planfred") zur Verfügung, der vom AN zu nutzen ist.
Sämtliche Planunterlagen werden ausschließlich digital im Projektraum zur Verfügung gestellt. Sofern Unterlagen in Papierform benötigt werden, sind diese durch den AN eigenständig und auf eigene Kosten zu beschaffen.

##### Titel 14.1.1 Baustelleneinrichtung

**14.1.1.1 Baustelleneinrichtung (BE)**
Baustelleneinrichtung (BE) zur Durchführung
der nachfolgend benannten Leistungen
"Putz- und Stuckarbeiten" zur
"Errichtung der HAH Sporthalle",
anfahren, aufbauen,vorhalten und beseitigen.

Die Position beinhaltet alle für die Durchführung der
vertraglichen Leistung erforderlichen BE- Teile,
Maßnahmen und Einrichtungen, soweit nicht
gesondert ausgewiesen;
dazu gehören Einrichtung, Betrieb, Unterhaltung
sowie abschließende Beseitigung von:
- Baumaschinen, Geräte, Werkzeuge, incl.
  Kräne und Hebezeuge jeglicher Art,
- notwendige Innenrüstungen für Raumhöhe bis 4.20m,
- Unterkunfts- und Materialcontainer (sofern erforderlich),
- Baubüro für AN (sofern erforderlich),
- Fahrwege, komplette Baustellenbeleuchtung,
  Fernsprechanschlüsse,
- Sicherheitseinrichtungen jeglicher Art,
  insbesonder zur Montage der Lichtkuppeln.

Übergeordnete allgemeine BE werden
bauseitig zur Nutzung bereitgestellt, u. a.:
- Baustellen-WC-Einheit,
- Bauzaun,
- Herrichten u. Beseitigen Freifläche für BE,
- Fassadengerüst,

HINWEIS- Aufstellflächen/ örtl. Gegebenheiten:
Für die Baustelleneinrichtungen und Lagerzwecke dürfen
nur die von der Bauleitung des AG freigegebenen
Flächen genutzt werden.

Die Ausführung der BE erfolgt nach Wahl des AN.

Zusätzlich zu erbringende Leistungen werden nur
vergütet, wenn diese nachfolgend aufgeführt bzw.
gesondert durch den AG beauftragt werden.

Des Weiteren:
- Baustromverteiler stellt der AG,
  Strom-Verbrauchskosten für den AN fallen an.
- Bauwasseranschluss wird durch den AG in Form eines
  Hydranten zur Verfügung gestellt.
  Wasser-Verbrauchskosten für den AN fallen an.
Menge: 1,000 psch

#### Bauteil 14.2 INNENPUTZ

##### Titel 14.2.1 VORBEREITENDE ARBEITEN

**14.2.1.2 Abkleben eingebaute Elemente**
Abkleben von eingebauten Elementen an
Putz-Wandflächen, flächenhaft, z. B. Fenster,
Fensterbänke, Türen, u. ä., mit
transparenter, reißfester Polyethylen-Folie,
und geeignetem, wiederablösbarem
rückstandsfreiem Klebeband, vorhalten für die Zeit
der Putzarbeiten,
wieder entfernen und entsorgen auf Kosten des AN.
Ausführung in Abstimmung mit der Bauleitung.
Menge: 180,000 m²

**14.2.1.3 Abkleben von Bauteile**
Abkleben von Bauteilen wie vor,
jedoch streifenweises Abkleben,
Breite bis ca. 40 cm, z. B. Zargen, Rahmen u. ä.
Abrechnung nach lfdm Streifen.
Menge: 30,000 lfdm

**14.2.1.4 Oberfläche säubern, Wände**
Reinigen des Untergrundes von groben Verschmutzungen,
z.B. Mörtelresten und sonstigen trennenden Substanzen.
Die Leistung ist vor Beginn der Ausführung mit der
Bauüberwachung abzustimmen und soweit über die
Nebenleistung gemäß VOB hinaus geht.

Alle anfallenden Materialien werden Eigentum des AN
und sind fachgerecht zu entsorgen.
Der Entsorgungsnachweis hat mit Rechnungslegung
zu erfolgen.

Geschosshöhe: bis 3,00m, incl. Rüstungen,
Abrechnung nach Fläche in m2.
Menge: 344,000 m²

**14.2.1.5 Oberfläche säubern, Leibungen**
Oberfläche reinigen wie vorbeschrieben, jedoch:
Leibungsflächen 2- bis 4-seitig,
Tiefe bis 20cm; Abrechnung nach lfdm Leibung.
Menge: 21,000 lfdm

##### Titel 14.2.3 INNEN

**14.2.3.6 Grundierung Wand, Untergrund KS**
Grundierung saugender Untergründe mit Grundiermittel.
Putzgrund: Kalksandsteinmauerwerk,
Geschosshöhe: bis ca. 3,66m, incl. Rüstungen,
Abrechnung nach Fläche in m2.

Angebotenes Fabrikat: '..................................'

(Bieterangabe)
Menge: 225,000 m²

**14.2.3.7 Fensterbänke abgleichen, anputzen**
Untergrund abgleichen und nach Montage
der Fensterbänke anputzen;
Putzgrund : KS-MW/Beton.
Leibungstiefe : bis 20 cm.
Abrechnung nach lfdm.
Menge: 3,000 lfdm

**14.2.3.8 Haftbrücke für Kalkzementputz**
Haftbrücke für Kalkzementputze auf glatten Untergründen,
Oberfläche mit Zahntaufel aufkämmen.
Oberfläche mit Zahntaufel aufkämmen.
Putzgrund: Stahlbeton-Wand,
Geschosshöhe: bis ca. 3,66m, incl. Rüstungen,

Abrechnung nach Fläche in m2.

Angebotenes Fabrikat: '..................................'

(Bieterangabe)
Menge: 155,000 m²

**14.2.3.9 Haftbrücke Laibung**
Haftbrücke für Kalkzementputze
wie vorbeschrieben, jedoch:
Laibungen 2- bis 4-seitig,
Tiefe= bis ca. 20cm,
Geschosshöhe: bis ca. 3,66m, incl. Rüstungen,

Abrechnung nach lfdm Laibung.

Angebotenes Fabrikat: '..................................'

(Bieterangabe)
Menge: 33,000 lfdm

**14.2.3.10 Spritzbewurf volldeckend**
Spritzbewurf volldeckend auf stark oder
ungleichmäßig saugenden Untergründen
aus Vorspritzmörtel herstellen.
Putzgrund: Stahlbeton-Wand,
Geschosshöhe: bis ca. 3,66m,
TH bis 5,60m, incl. Rüstungen,
Abrechnung nach Fläche in m2.

Angebotenes Fabrikat: '..................................'

(Bieterangabe)
Menge: 155,000 m²

**14.2.3.11 Spritzbewurf Laibung**
Spritzbewurf volldeckend
wie vorbeschrieben, jedoch:
Laibungen 2- bis 4-seitig,
Tiefe= bis ca. 20cm,
Geschosshöhe: bis ca. 3,66m, incl. Rüstungen,

Abrechnung nach lfdm Laibung.

Angebotenes Fabrikat: '..................................'

(Bieterangabe)
Menge: 33,000 lfdm

**14.2.3.12 Kalk- Zementputz, 1-lagig, innen**
Kalk-Zement-Putz, 1-lagig, MG P II auf Wänden aus
Kalksandsteinmauerwerk und/oder Stahlbeton
im Innenbereich.
Auftragsstärke nach DIN 18550, lot- und fluchtrecht hergestellt, als Unterputz für zu
verfliesende Wandflächen und z. T. Anstrich, als
Untergrund zur Verlegung von großformatigen Fliesen
incl. Verbundabdichtung im Dünnbettverfahren;
einschl. Anbringen der verzinkten Abziehleisten alle 80 cm.
Die Leistung versteht sich inkl. Ausführung eines
Putz-/Kellenschnittes an allen angrenzenden Bauteilen,
wie z.B. Fenstern, Türen, Decken und Wänden
sowie dem Schließen von Elektroinstallationsschlitzen,
Putzgrund: Kalksandsteinmauerwerk, Stahlbeton,
Mörtelgruppe: P II gem. DIN V 18550
und Leichtmörtel LW gem. DIN EN 988-1,
Festigkeit: CS III gem. DIN EN 988-1,
Körnung: 0-1,2mm,
Druckfestigkeit: mind. 5 N/mm2,
Haltezugfestigkeit: mind. 0,1 N/mm2,
Wasseraufnahme: Wc2 gem. DIN EN 988-1,
Brandverhalten: A1, nicht brennbar,

Qualitätsstufe: Q2,
Oberfläche: rabottiert / abgekratzt,
für Fliesenbelag im Dünnbett,

Putzdicke: mind. 10mm
Einbauort: Sanitärräume,
Geschosshöhe: bis ca. 3,66m, incl. Rüstungen,
Abrechnung nach Fläche in m2.

Angebotenes Fabrikat: '..................................'

(Bieterangabe)
Menge: 32,000 m²

**14.2.3.13 Kalk- Zementputz, 2-lagig, innen**
Kalk-Zement-Putz, 2-lagig, MG P II auf Wänden aus
Kalksandsteinmauerwerk und/oder Stahlbeton
im Innenbereich.
Auftragsstärke nach DIN 18550, lot- und fluchtrecht hergestellt, als Unterputz für zu
verfliesende Wandflächen und z. T. Anstrich, als
Untergrund zur Verlegung von großformatigen Fliesen
incl. Verbundabdichtung im Dünnbettverfahren;
einschl. Anbringen der verzinkten Abziehleisten alle 80 cm.
Die Leistung versteht sich inkl. Ausführung eines
Putz-/Kellenschnittes an allen angrenzenden Bauteilen,
wie z.B. Fenstern, Türen, Decken und Wänden
sowie dem Schließen von Elektroinstallationsschlitzen,
Putzgrund: Kalksandsteinmauerwerk, Stahlbeton,
Mörtelgruppe: P II gem. DIN V 18550
und Leichtmörtel LW gem. DIN EN 988-1,
Festigkeit: CS III gem. DIN EN 988-1,
Körnung: 0-1,2mm,
Druckfestigkeit: mind. 5 N/mm2,
Haltezugfestigkeit: mind. 0,1 N/mm2,
Wasseraufnahme: Wc2 gem. DIN EN 988-1,
Brandverhalten: A1, nicht brennbar,

Qualitätsstufe: Q2,
Oberfläche: gefilzt, für Anstrich,

Putzdicke: 15mm
Einbauort: Bereich außerhalb Sanitärräume,
Geschosshöhe: bis ca. 3,66m, incl. Rüstungen,
Abrechnung nach Fläche in m2.

Angebotenes Fabrikat: '..................................'

(Bieterangabe)
Menge: 350,000 m²

**14.2.3.14 Kalk- Zementputz, 2-lagig, Laibung**
Kalk-Zement-Putz, 2-lagig,
wie vorbeschrieben, jedoch:
Laibungen 2- bis 4-seitig,
Tiefe= bis ca. 20cm,
Geschosshöhe: bis ca. 3,66m, incl. Rüstungen,

Abrechnung nach lfdm Laibung.

Angebotenes Fabrikat: '..................................'

(Bieterangabe)
Menge: 33,000 lfdm

**14.2.3.15 Zulage für Mehrstärken Kalk-Zementputz**
Zulage zur Position Kalk-Zementputz für
Mehrstärken je 5mm Dicke.
Menge: 20,000 m²

**14.2.3.16 Beiputzen von Installationsschlitzen, 20mm**
Installationsschlitz satt mit Mörtel auswerfen/ausspritzen
und eben abziehen, im Nachgang bzw. zeitversetzt.
Kalkzementputz;
Schlitzbreite : bis 20mm,
Schlitztiefe : bis 20mm,
Geschosshöhe: bis 3,00m, incl. Rüstungen,
Abrechnung nach lfdm.
Menge: 20,000 lfdm

**14.2.3.17 Beiputzen von Installationsschlitzen, 50mm**
Installationsschlitz satt mit Mörtel auswerfen/ausspritzen
und eben abziehen, im Nachgang bzw. zeitversetzt.
Kalkzementputz;
Schlitzbreite : bis 50mm,
Schlitztiefe : bis 30mm,
Geschosshöhe: bis 3,00m, incl. Rüstungen,
Abrechnung nach lfdm.
Menge: 15,000 lfdm

**14.2.3.18 Beiputzen von Installationsschlitzen, 100mm**
Installationsschlitz satt mit Mörtel auswerfen/ausspritzen
und eben abziehen, im Nachgang bzw. zeitversetzt.
Kalkzementputz;
Schlitzbreite : bis 100mm,
Schlitztiefe : bis 30mm,
Geschosshöhe: bis 3,00m, incl. Rüstungen,
Abrechnung nach lfdm.
Menge: 10,000 lfdm

**14.2.3.19 Beiputzen von Kleinflächen bis 2.5m², als Zulage**
Zulage für Kleinflächen bis 2,50m2 in
Kalkzementputzflächen als Beiputz
bzw. Reparaturarbeit mit separater Einrichtung
des Arbeitsortes. Auftragsstärke nach
DIN 18550, lot- und fluchtrecht hergestellt;

Die Leistung versteht sich inkl. Ausführung eines
Putz-/Kellenschnittes an allen angrenzenden Bauteilen, wie
z.B. Fenstern, Türen, Decken und Wänden;

Putzgrund: KS-MW, StB,
Qualitätsstufe: Q2, abgezogene Putzfläche,
Putzdicke: bis 15 mm,
Geschosshöhe: bis ca. 3,66m, incl. Rüstungen,
Abrechnung nach Anzahl.
Menge: 5,000 St

**14.2.3.20 Beiputzen von Kleinflächen bis 1.0m², als Zulage**
Zulage für Kleinflächen bis 1,00m2 in
Kalkzementputzflächen als Beiputz
bzw. Reparaturarbeit mit separater Einrichtung
des Arbeitsortes. Auftragsstärke nach
DIN 18550, lot- und fluchtrecht hergestellt;

Die Leistung versteht sich inkl. Ausführung eines
Putz-/Kellenschnittes an allen angrenzenden Bauteilen, wie
z.B. Fenstern, Türen, Decken und Wänden;

Putzgrund: KS-MW, StB,
Qualitätsstufe: Q2, abgezogene Putzfläche,
Putzdicke: bis 15 mm,
Geschosshöhe: bis ca. 3,66m, incl. Rüstungen,
Abrechnung nach Anzahl.
Menge: 5,000 St

**14.2.3.21 Putzanschlussleiste innen**
Putzanschlussleiste ( APU Leiste)
aus Kunststoff im Tür- bzw. Fensterbereich,
liefern und montieren.
Putzdicke : bis 15 mm,
Farbe PVC : weiß,
Geschosshöhe: bis ca. 3,66m, incl. Rüstungen,
Abrechnung nach lfdm.
Menge: 35,000 lfdm

**14.2.3.22 Eckschutzwinkel, verzinkt, Innenputz**
Eckschutzwinkel verzinkt in verschiedenen Längen
an Kanten im Innenbereich mit Befestigungsmittel
nach Wahl des AN, liefern und montieren.
Putzdicke : bis 15 mm,
Geschosshöhe: bis ca. 3,66m,
TH bis 5.6nm, incl. Rüstungen,
Abrechnung nach lfdm.

Angebotenes Fabrikat: '..................................'

(Bieterangabe)
Menge: 40,000 lfdm

**14.2.3.23 Eckwinkel, V4A**
Option - Anwendung bei Bedarf bzw./und
nach Aufforderung durch AG:

Eckwinkel V4A an Kanten
mit Befestigungsmittel nach Wahl des AN,
liefern und montieren.,
Abmessung: 10 x 10 x 1mm,
Höhe: ca. je 2,00m,
Geschosshöhe: bis ca. 3,66m, incl. Rüstungen,
Abrechnung nach lfdm.
Menge: 10,000 lfdm

**14.2.3.24 Putzlehre, V4A**
Putzlehre V4A für den Innenputz,
als Zulage für vorbeschriebenen Kalk-Zementputz
auf Wänden im Innenbereich, speziell
geeignet für Feucht- und Naßräume.
planeben zur Aufnahme von großformatigen Fliesen
incl. Verbundabdichtung im Dünnbettverfahren;
mit gipsfreiem Ansetzmörtel Im Putz vollständig
verdeckt einbetten.
Geschosshöhe: bis ca. 3,66m, incl. Rüstungen,
Abrechnung nach lfdm.
Menge: 15,000 lfdm

**14.2.3.25 Putzarmierung, Glasfasergewebe,Innenputz**
Putzarmierung mit Glasfasergewebe zum Überspannen
rissegefährdeter Putzgrundflächen an Plattenstößen von
Leichtbauplatten, Materialübergängen KS zu Beton
sowie über Installationsschlitzen,
als Flächenüberspannung  und als Putzträger
sowie für Verwahrungen aller Art im Innenbereich.
Aufmaß nach Sichtfläche.
Stoßüberlappung : 100 mm,
Geschosshöhe: bis ca. 3,66m,
TH bis 5,60m,  incl. Rüstungen,
Abrechnung nach m2.
Menge: 35,000 m²

**14.2.3.26 Streckmetall,Innenputz**
Option - Anwendung bei Bedarf bzw./und
nach Aufforderung durch AG:

Putzarmierung mit Streckgewebe zum Überspannen
rissegefährdeter Putzgrundflächen an Plattenstößen von
Leichtbauplatten, Materialübergängen KS zu Beton
sowie über Installationsschlitzen,
als Flächenüberspannung  und als Putzträger
sowie für Verwahrungen aller Art im Innenbereich.
Aufmaß nach Sichtfläche.
Stoßüberlappung : 100 mm,
Geschosshöhe: bis ca. 3,66m, incl. Rüstungen,
Abrechnung nach m2.
Menge: 20,000 m²

**14.2.3.27 Wanddurchbruch verputzen, bis 1000 cmï¿½**
Wanddurchbruch nachträglich verputzen,
inkl. Angleichen an den vorhandenen Putz:
eben abziehen, im Nachgang bzw. zeitversetzt.
Gips- und Kalkzementputz;
Qualitätsstufe: Q2, abgezogene Putzfläche,
Putzdicke: bis 15 mm,
Ansichtsfläche: bis 1000 cm2,
Geschosshöhe: bis ca. 3,66m, incl. Rüstungen,
Abrechnung nach Anzahl.
Menge: 30,000 St

**14.2.3.28 Wanddurchbruch verputzen, bis 5000 cmï¿½**
Wanddurchbruch nachträglich verputzen,
inkl. Angleichen an den vorhandenen Putz:
eben abziehen, im Nachgang bzw. zeitversetzt.
Gips- und Kalkzementputz;
Qualitätsstufe: Q2, abgezogene Putzfläche,
Putzdicke: bis 15 mm,
Ansichtsfläche: bis 1000-5000 cm2,
Geschosshöhe: bis ca. 3,66m, incl. Rüstungen,
Abrechnung nach Anzahl.
Menge: 20,000 St

#### Bauteil 14.3 STUNDENSÄTZE / DOKUMENTAION

##### Titel 14.3.1 STUNDENLOHNARBEITEN

*Hinweis: Hinweise*
Hinweis Stundenlohnarbeiten:
Sollten Stundenarbeiten notwendig werden, sind diese
unverzüglich der örtlichen Bauleitung anzuzeigen und
entsprechend mit Angaben der Gründe zu protokollieren
und nachzuweisen.
Nicht unverzüglich angezeigte und nicht sofort protokollierte
Stundenarbeiten können nicht abgerechnet werden.

**14.3.1.29 Stundensatz Personal**
Mittlerer Stundensatz für produktives
Baustellenpersonal für Arbeiten
nach Zeitaufwand als
Mittelwert aus den Stundensätzen für den
Vorarbeiter, Facharbeiter, Helfer.
Auszubildende im 3. Lehrjahr werden mit dem halben
Stundensatz angerechnet.
In den Stundensatz sind alle Lohnnebenkosten wie
Auslösung, Fahrgeld, Unternehmerzuschlag,
Erschwerniszulagen, Kosten für Arbeitsschutzbekleidung,
Anteilige Kosten für Aufsichtspersonal, Werkzeuge,
Kleingeräte, Verbrauchsstoffe usw. eingerechnet.
Personalstunden werden nur für die Dauer des
Arbeitseinsatzes anerkannt. Der Einsatz erfolgt für
unvorhersehbare Leistungen, wenn nicht in
anderen LV-Positionen beschrieben,
Ausführung nur nach Aufforderung durch den AG.
Menge: 20,000 h

**14.3.1.30 Gesamtdokumentation zur Endabnahme**
Zusammenstellen der Dokumentationsunterlagen für
die Putzarbeiten. Übergabe 2-fach in Papier
und 1-fach digital mit der Fertigstellungsanzeige
der Leistung an die OÜ, jedoch
spätestens zum VOB Abnahmetermin.
Wie:
- Fachunternehmererklärung,
- Fachbauleitererklärungen, Zusammenstellungen und
  Übereinstimmungserklärungen aus Eigenüberwachung
- Fachbetriebs- & Eignungsnachweise,
- Lieferscheine, Qualitätsnachweise und Prüfzeugnisse
  aller eingebauten Materialien,
- Materialzusammenstellung,
- alle Nachweise und Protokolle,
- Nachweis über Stundenlohnarbeiten,
- Werkplanungen / Revisionszeichnungen,
- Prüfzeugnisse, Zulassungszertifikate,
- Übereinstimmungserklärungen zu Prüfzeugnissen,
- Errichterbescheinigungen, CE-Erklärungen,
- Materialnachweise,
- DIN-Sicherheitsdatenblätter,
- Hersteller- und Einbaurichtlinien,
- Wartungs-, Bedienungs- und Pflegeanleitungen,
- Bautagebücher mit lfd. Nummerierung etc.
soweit zutreffend.

Ausnahme:
Datenblätter und Prüfzeugnisse etc. sind der
Objektüberwachung 2 Wochen vor Bestellung/Einbau
zur Prüfung vorzulegen
Menge: 1,000 psch

## Zusätzlicher Text
Mit der Abgabe des Angebotes erkennt der Bieter die zugrunde gelegten Allgemeinen und Besonderen Vertragsbedingungen an und bestätigt mit seiner Unterschrift, dass er alle Lieferungen und Leistungen im vorstehenden Leistungsverzeichnis erfasst hat und in der Lage ist eine sach-, und fachgerechte Arbeit zu liefern und auszuführen.
